# Deckenrandelement DRE 140/200
Leistungsbeschreibung (GAEB DA XML 3.2, DA81)
Projekt: HH
Projektbezeichnung: Deckenrandelement  DRE 140/200
Währung: EUR
Erstellt mit: HH GAEB Generator, 10.03.2026

## 1 Deckenrandelement DRE 140/200

### Titel 01 Deckenrandelement DRE 140/200

**01.0001 Deckenrandelement – Deckenstärke 200 mm d = 140 mm; h = 200 mm; (1000/140/200 mm)**
Deckenrandelement DRE 140/200
Elementdicke d = 140 mm, Deckenstärke h = 200 mm
für Außenwandstärke 425 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0002 Deckenrandelement – Deckenstärke 220 mm d = 140 mm; h = 220 mm; (1000/140/220 mm)**
Deckenrandelement DRE 140/220
Elementdicke d = 140 mm, Deckenstärke h = 220 mm
für Außenwandstärke 425 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0003 Deckenrandelement – Deckenstärke 240 mm d = 140 mm; h = 240 mm; (1000/140/240 mm)**
Deckenrandelement DRE 140/240
Elementdicke d = 140 mm, Deckenstärke h = 240 mm
für Außenwandstärke 425 mm als wärmegedämmter Abschluss für Geschossdecken.
Mit Neopor® Wärmedämmung (WLG032) und Verblendung durch keramische Ziegelplatte mit profilierter Oberfläche.

Stirnseitig mit Verzahnungssystem. Lot- und fluchtgerecht in allen Geschossen mit Spezial-PU-Kleber auf aufgehendem Mauerwerk nach Verarbeitungshinweisen des Herstellers ohne zusätzliche Deckenabschalung einbauen.

Entspricht Eurocode 6 (EN 1996)
Erfüllt DIN 4108 Beiblatt 2, 2019-06, Detail 184 Kategorie B

Hersteller:
Hörl & Hartmann Ziegeltechnik GmbH & Co. KG
Pellheimer Straße 17
85221 Dachau
Tel: 08131-555-0
Fax: 08131-555-1299
Menge: 0,000 lfm

**01.0004 Zuschlag für integrierte Rückverankerung mit Nadeln**
Menge: 0,000 lfm

**01.0005 Zuschlag für integrierte Rückverankerung mit Nadeln**
Menge: 0,000 lfm

**01.0006 Zuschlag für integrierte Rückverankerung mit Nadeln**
Menge: 0,000 lfm
